# AUSSCHREIBEN.DE
Leistungsbeschreibung (GAEB 90, DA81)

## LIKE-ICE Science GmbH
Datum: 14.07.20

*Hinweis*
LIKE-ICE Science GmbH
Ludwig-Erhard-Str. 5
84069 Schierling
Telefon +49 (0)9451 949837-0
Fax +49 (0)9451 949837-9
jw@like-ice.com (mailto:jw@like-ice.com)
jw@like-ice.com (mailto:jw@like-ice.com)
https://www.like-ice.com (https://www.like-ice.com/)

### 01 Lieferung/Installation einer mobilen syn

*Hinweis*
Erstellung einer synthetischen Eisfläche auf
Polymerbasis
mit den Ausmaßen von ca. 00m x 00m = 000m²
Gemäß folgenden Bestimmungen.
siehe auch beiliegender Plan.

### 02 Besondere Bestimmungen

*Hinweis*
· Die Kunststoffplatten müssen selbstschmierend und
durchgängig gesättigt sein (mit integrierten
Schmierstoffen). Die Funktionalität darf nicht nur auf
der Oberfläche sein, sondern muss durchgehend durch das
Material gewährleistet sein.
· Es dürfen keine zusätzlichen Gleitmittel,
Pflegemittel, etc. notwendig sein.
· Die Platten müssen chemisch und physikalisch so
verarbeitet sein, dass kein ausdiffundieren der
Inhaltsstoffe (Öle, etc.) möglich ist. (trockene
Oberfläche)
· Das Material muss die gleiche Eislaufhaltung wie auf
echtem Eis ermöglichen.
· Die Platten müssen mit einem Verbindungssystem
ausgestattet sein, welches speziell auf das
Basismaterial PE abgestimmt ist und bestmöglich keine
zusätzlichen Verbindungsmittel benötigt (Bolzen,
Schrauben, Stifte, H-,C- , o. ähnliche Profilschienen).
Das Verbindungssystem muss eine einfache Handhabung
beim Auf- und Abbau ebenso gewährleisten, wie ein
Herausnehmen einzelner Platten aus dem Flächeninneren,
ohne die Bahn abbauen zu müssen. D. h. auch, das
Verbindungssystem ist für den vielfachen Auf- und
Abbau, geeignet.
· Der Belag muss für den Stocksport geeignet sein
(Sommer- und Winterlaufsohlen).
· Die einzelnen Platten müssen von einer Person
getragen werden können.
· Die Funktionalität muss mind. zwischen -60 und +60°C
gewährleistet sein.
· Brandschutzklasse B2
· Garantie auf die Platten (auf die Funktionalität):
Mindestens 5 Jahre Outdoornutzung
Mindestens 10 Jahre Indoornutzung
· Die Nutzungsdauer ist muss mindestens mit 10 Jahre
betragen.
· Die Fläche muss einen ausreichenden UV-Schutz
enthalten
· Das Material muss zu 100 % recyclebar sein
· Das Material muss integrierte UV-Stabilisatoren
enthalten.

### 03 Bodenbelag

*Hinweis*
Der Unterbau ist kein Bestandteil der
Ausschreibung.Angebot auf Basis eines planen,
tragfähigen und waagrechten Untergrundes.

**03.0001 Lieferung und Verlegung von Kunststoffplatten**
Lieferung und schwimmende Verlegung von
selbstschmierenden Kunststoffplatten.
Basierend auf selbstschmierender Kunststoffmischung
(PE) mit Additiven, gemäß obiger Beschreibung.und
untenstehender Bieterlücken

Generelle Informationen:
-Farbe: PE-Natur
-Dimension (L x B) : '.........' mm
-Plattenstärke in mm (zwischen 18 unnd 20mm):
'.........' mm
-Produktionsland: '.........'
-Produktionsart (gepresst, extrudiert, gespritzt):
'.........'
-Spez. für den Eislaufsport entwickelt u. produziert:
ja / nein
-Gleitstoffe im Plattenmaterial (selbstschmierend): ja
/ nein
-Haftreibungszahl(nach ASTM D 1894 (06/2006):
'.........'
-Gleitreibungszahl(nach ASTM D 1894 (06/2006):
'.........'
-Gleitfähigkeit in Bezug auf Eis in %: '.........' %
-Gleitmittel, Reinigungsmittel, Schutzemulsionen,etc
notwendig?
 ja / nein
-Wenn ja, welche? (Bezeichnung und chem. Name)
'.........'
-Durchschnittliche Abriebsmenge bei üblicher Verwendung
pro
 Nutzungstag in liter/m² oder kg/ m²(bitte auswälen):
'.........'

Verbindungssystem:
-Verbindungsart (Puzzle, Profil, Nut-Feder, etc):
'.........'
-Zusätzliche Verbindungsmittel notwendig? (Bolzen,
Schrauben,
 Schienen, etc.): '.........'
-Einzelne Verbindungspunkte oder Gesmatverbindung pro
 Platte(Beschreibung, Anzahl und Form): '.........'
-Verbindungsline in m pro 100m²(Form-, Kraftschluss
 bei Zugkräften): '.........' m
-Kontaktlinie in m pro 100m²(nur Kontakt ohne Kraft):
 '.........' m
-Dauerhafte Passform, auch bei ständigem Auf- und
Abbau:
 ja / nein
-Mindestens benötigte Personen für Auf- und
Abbau:'.........'
-Auf-/Abbauzeit für die geplante Fläche(obige Anz.):
'.........' h

Weitere Punkte:
Die Kunststoffplatten sind für den Eissport geeignet.
Insbesondere für das Eislaufen lernen, das Eishockey-
Training und den Stocksport? (Nachweis über Referenzen,
Kooperationen und/oder Zulassungen).

Bitte noch folgende Informationen beilegen:
-Produktdatenblatt
-Produktmuster
-evtl. vorhandene Zertifikate oder Gutachten
Menge: 0,000 m²

### 04 Bande

**04.0001 Lieferung und Montage einer Aluminium-Bande**
Lieferung und Montage einer eishockeytauglichen Bande
mit einer Mindesthöhe von 100 cm und Verblendung (weiß
oder transparent - bitte auswählen) .UV-geschützt mit
::::. Türen und Eckelementen (Radius oder 90° - bitte
auswählen).
Bandenfüße in Kombination mit Bandenelementen
höhenverstellbar.
Material der Bande und der Füße: Aluminium und
Verblendungsmaterial PE / PC /PP

Verblendungsmaterial: '.........'
Verblendungsmaterial dicke: '.........' mm
Rahmenstärke: '.........'
Menge: 0,000 m

**04.0002 Lieferung und Montage eines Eishockey Schutznetz-Set**
Lieferung und Montage eines eishockeytauglichen
Schutznetz-Set, Maschenweite 35 mm, verknotet und
brandhemmend
-Farbe: weiß
-Seilstärke in mm:4mm
-Alle 2 m eine Stützstange, 2 m Höhe
-Material der Stütze: Aluminium
Menge: 0,000 m²

### 05 Zubehör

**05.0001 Schlittschuhschleifmaschine**
Einfach zu bedienende Schlittschuhschleifmaschine.
-Marke/Hersteller: '.........'
-Modell: '.........'
Menge: 0,000 Stk

**05.0002 Bodenreinigungsmachine**
Scheuer-/Saugmaschine bevorzugt mit Walzen (alternaiv
Teller)
-Marke/Hersteller: '.........'
-Modell: '.........'
Menge: 0,000 Stk

**05.0003 Schlittschuhe**
Verleihschlittschuhe mit Kunststoffschale und
aufgedrukten Größen. Einfache Schnell-Verschlüsse.
Keine Eiskunstlaufzacken.
-Marke/Hersteller: '.........'
-Modell: '.........'
Menge: 0,000 Paar

**05.0004 Gummimatten**
Schlittschuhfeste Gummimatten mit Dicke >10mm
Farbe schwarz.
-Maße: '.........' (cm x cm)
-Marke: '.........'
-Dicke: '.........' (in mm)
-Verbindungstechnik: '.........'
Menge: 0,000 m²

**05.0005 Lattlgstell**
Lieferung eines Lattlgstelles zum Eisstockschießen.
Menge: 0,000
